# Cubierta inclinada, sistema Tectum First "BMI"

- Propiedad del archivo: CYPE INGENIEROS, S.A.
- Formato: FIEBDC-3/2002
- Divisa: EUR
- Costes indirectos: 3.00 %
- IVA: 21.00 %

## Q Cubiertas

### QT Inclinadas

#### QTX Sistemas de tejados

**QTX180** m² Cubierta inclinada, sistema Tectum First "BMI".
Cubierta inclinada, sistema Tectum First "BMI", con una pendiente mínima del 37%, sobre soporte continuo de hormigón. IMPERMEABILIZACIÓN Y LÁMINA PARA EL CONTROL DEL VAPOR: freno de vapor, de polipropileno, con armadura, Vaporoll Vapotech 25 "BMI", de 120 g/m², de 16 m de espesor de aire equivalente frente a la difusión de vapor de agua, según UNE-EN 1931, estanqueidad al agua clase W1 según UNE-EN 1928, (Euroclase F de reacción al fuego, según UNE-EN 13501-1), con solapes; AISLAMIENTO TÉRMICO: panel de espuma de poliisocianurato, Clima First "BMI", según UNE-EN 13165, de superficie lisa y mecanizado lateral recto, revestido por una de sus caras con una lámina de aluminio y por la otra cara con un film impermeable, con solapes autoadhesivos, de 70 mm de espesor, a tope, con fijaciones mecánicas; COBERTURA: tejas cerámicas planas Klínker Virtus "BMI", acabado Rojo, 45,8x25,8 cm, sobre enrastrelado doble de rastreles de acero galvanizado R-20 "BMI", de 20 mm de anchura de alma, y 13,6 mm de longitud de cada ala y rastreles de acero galvanizado R-30 "BMI", de 30 mm de anchura de alma, y 15 mm de longitud de cada ala. Incluso grapas, cinta autoadhesiva Divoroll Tape "BMI" para sellado de juntas; fijaciones mecánicas para paneles aislantes de poliestireno expandido "BMI"; peine de alero "BMI" para evitar la entrada de hojas y pájaros sin obstaculizar la ventilación; tornillos rosca-chapa para la fijación de las tejas; adhesivo de sellado, Divoroll Sealing Compound MDE "BMI", para el sellado de perforaciones realizadas en coberturas de tejas sobre soporte de hormigón; banda impermeabilizante y transpirable de polipropileno, Figaroll Plus "BMI"; soportes de aluminio, "BMI"; rastrel de cumbrera "BMI" y ganchos de aluminio, "BMI".
Criterio de valoración económica: El precio no incluye la superficie soporte ni los puntos singulares de la cobertura.
Incluye: Limpieza de la superficie soporte. Colocación y fijación de la lámina para el control del vapor. Corte de la cinta de sellado. Colocación de la cinta de sellado. Colocación del rastrel de alero. Replanteo y corte de los paneles aislantes. Colocación del aislamiento. Sellado de juntas. Replanteo y corte de los rastreles. Fijación del enrastrelado a intervalos regulares. Fijación del aislamiento. Fijación del peine de alero. Colocación del rastrel de cumbrera. Colocación de la banda autoadhesiva. Fijación de las tejas sobre los rastreles con tornillos.
Criterio de medición de proyecto: Superficie del faldón medida en verdadera magnitud, según documentación gráfica de Proyecto.
Criterio de medición de obra: Se medirá, en verdadera magnitud, la superficie realmente ejecutada según especificaciones de Proyecto.

| Código | Ud | Descripción | Rendimiento | Precio | Importe |
|---|---|---|---|---|---|
| mt16pob010a | m² | Panel de espuma de poliisocianurato, Clima First "BMI", según UNE-EN 13165, de superficie lisa y mecanizado lateral recto, revestido por una de sus caras con una lámina de aluminio y por la otra cara con un film impermeable, con solapes autoadhesivos, de 70 mm de espesor, resistencia a compresión 150 kPa, resistencia térmica 3,05 m²K/W, conductividad térmica 0,023 W/(mK), Euroclase E de reacción al fuego según UNE-EN 13501-1. (material) | 1.050 | 47.95 | 50.35 |
| mt15pdb040a | m² | Freno de vapor, de polipropileno, con armadura, Vaporoll Vapotech 25 "BMI", de 120 g/m², de 16 m de espesor de aire equivalente frente a la difusión de vapor de agua, según UNE-EN 1931, estanqueidad al agua clase W1 según UNE-EN 1928, (Euroclase F de reacción al fuego, según UNE-EN 13501-1), con resistencia a los rayos UV de un mes, rango de temperatura de trabajo de -25 a 90°C, suministrado en rollos de 1,50x50 m, según UNE-EN 13984. (material) | 1.100 | 1.24 | 1.36 |
| mt15pdb100a | m | Cinta autoadhesiva Divoroll Tape "BMI", con adhesivo acrílico sin disolventes, con armadura y película de separación, de 0,27 mm de espesor y 60 mm de anchura, rango de temperatura de trabajo de -40 a 80°C, para la fijación y el sellado de láminas impermeabilizantes y para el control del vapor, suministrada en rollos de 25 m de longitud. (material) | 0.600 | 0.73 | 0.44 |
| mt13blb010a | m | Rastrel de acero galvanizado R-20 "BMI", de 20 mm de anchura de alma, y 13,6 mm de longitud de cada ala. (material) | 2.500 | 1.82 | 4.55 |
| mt13blb010b | m | Rastrel de acero galvanizado R-30 "BMI", de 30 mm de anchura de alma, y 15 mm de longitud de cada ala. (material) | 2.000 | 2.46 | 4.92 |
| mt16aam010b | Ud | Fijación mecánica para paneles aislantes de poliestireno expandido "BMI", colocados directamente sobre la superficie soporte de hormigón. (material) | 4.000 | 0.50 | 2.00 |
| mt13tpi010a | Ud | Teja cerámica plana Klínker Virtus "BMI", acabado Rojo, 45,8x25,8 cm, según UNE-EN 1304. (material) | 11.500 | 2.63 | 30.25 |
| mt13blb015a | Ud | Adhesivo de sellado, Divoroll Sealing Compound MDE "BMI". (material) | 0.013 | 27.00 | 0.35 |
| mt13tpi015a | Ud | Teja cerámica de ventilación "BMI", acabado Rojo, 45,8x25,8 cm, para tejas planas alicantinas Klínker Virtus, según UNE-EN 1304. (material) | 0.100 | 28.71 | 2.87 |
| mt13blb060b | Ud | Rejilla de acero inoxidable, para tejas cerámicas de ventilación Klínker Virtus "BMI". (material) | 0.100 | 4.85 | 0.49 |
| mt13blb030b | m | Peine de alero "BMI", acabado liso, de polietileno de alta densidad (HDPE), color rojo, de 70 mm de altura; para evitar la entrada de hojas y pájaros sin obstaculizar la ventilación en cubiertas inclinadas. (material) | 0.100 | 1.30 | 0.13 |
| mt13blb020a | m | Banda impermeabilizante y transpirable de polipropileno, Figaroll Plus "BMI", de 28 cm de anchura; para la impermeabilización de cumbreras. (material) | 0.100 | 10.00 | 1.00 |
| mt13blb070 | Ud | Soporte de aluminio, para la ejecución de puntos singulares en cubiertas inclinadas "BMI". (material) | 0.200 | 1.32 | 0.26 |
| mt13blb040 | m | Rastrel de cumbrera, de chapa galvanizada, para la sujeción de las tejas. (material) | 0.100 | 4.12 | 0.41 |
| mt13blb050 | Ud | Ganchos de aluminio, "BMI", para la fijación de las tejas en cubiertas inclinadas. (material) | 0.200 | 0.55 | 0.11 |
| mt13tpi011a | Ud | Caballete cerámico Triangular Plus "BMI", acabado Rojo, 45,5x24 cm, para tejas planas alicantinas Klínker Virtus, según UNE-EN 1304. (material) | 0.200 | 11.60 | 2.32 |
| mt13blw101 | Ud | Tornillo rosca-chapa para sujeción de tejas a rastrel. (material) | 4.500 | 0.06 | 0.27 |
| mo011 | h | Oficial 1ª montador. (mano de obra) | 0.766 | 22.74 | 17.42 |
| mo080 | h | Ayudante montador. (mano de obra) | 0.766 | 21.02 | 16.10 |
| % | % | Costes directos complementarios | 2 % | 135.60 | 2.71 |
|  |  | Costes directos |  |  | 138.31 |
